# Erneuerung Donaubrücke Pfaffenstein (BW23)
Angebotsaufforderung (GAEB DA XML 3.2, DA83)
Projekt: A-01790-00
Währung: EUR
Vergabeart: Offenes Verfahren
Eröffnung: 27.11.2025 00:00:00
Ende der Zuschlagsfrist: 23.01.2026
Ausführungsbeginn: 01.02.2026
Ausführungsende: 31.12.2030
Auftraggeber: Autobahn GmbH des Bundes, Niederlassung Südbayern (München), Autobahn GmbH-NL BY-S, Seidlstr.7-11, 80335 München, Seidlstraße 7-11, 80335 München, Telefon 089 54552-3444, E-Mail vergabe.suedbayern@autobahn.de; Vergabenummer: A0179000006
Erstellt mit: GXML Toolbox V3.3 R20230829, iTWO_64 V25.0.650, 09.06.2026

## A0179000006 Projektsteuerung und BIM-Management
Datum: 09.06.2026
WaGr: 99_99_02

### Abschnitt 01 Projektsteuerung

#### Unterabschnitt 01.01 Projektvorbereitung

**01.01.0001 Organisation, Information, Koordination und Dokumentation**
Analysieren, Dokumentieren und ggf. aktualisieren der projektspezifischen Organisationsvorgaben anhand einer bestehenden Projektstrukturplanung

Vorschlagen und Abstimmen der Kommunikationsstruktur des Informations-, Berichts- und Protokollwesens

Vorbereiten, Durchführen und Dokumentieren der regelmäßigen Schnittstellenbesprechungen aller an der Planung Beteiligter (intern und extern) in einem Rhythmus von 3 Wochen im Wechsel vor Ort und digital

Aufstellen und entwickeln einer Ablagestruktur in Abstimmung mit dem AG in einem bestehendem Projektkommunikationssystem und Abstimmen mit allen am Projekt Beteiligten (intern und extern)
Menge: 90,000 Std

**01.01.0002 Qualitäten und Quantitäten**
Überprüfen der Ergebnisse der Grundlagenermittlung der Planungsbeteiligten
Menge: 10,000 Std

**01.01.0003 Kosten und Finanzierung**
Abstimmung und Einrichten der projektspezifischen Kostenverfolgung für jeden abgeschlossenen Planervertrag und in der Gesamtübersicht
Menge: 20,000 Std

**01.01.0004 Termine, Kapazitäten und Logistik**
Analysieren, ggf. aktualisieren und abstimmen eines bestehenden Rahmenterminplans

Abgleichen des Rahmenterminplans mit Terminplanungen Dritter auf Konformität
Menge: 20,000 Std

**01.01.0005 Verträge und Versicherungen**
Erstellung einer Vergabe- und Vertragsstruktur für das Gesamtprojekt

Mitwirken bei der Auswahl der zu Beteiligenden, bei Verhandlungen und Vorbereitungen der Beauftragungen von Nachträgen

Vorbereitung und Betreuung von verhandlungsverfahren
Menge: 20,000 Std

#### Unterabschnitt 01.02 Planung

**01.02.0001 Organisation, Information, Koordination und Dokumentation**
Fortschreibung der projektspezifischen Organisationsvorgaben mit Projektstrukturplanung

Analyse und Bewertung der Planungsprozesse auf Konformität mit den vorgegebenen Projektzielen

Vorbereiten, Durchführen und Dokumentieren der regelmäßigen Schnittstellenbesprechungen aller an der Planung Beteiligter (intern und extern) in einem Rhythmus von 3 Wochen im Wechsel vor Ort und digital

Koordination der Planungsbeteiligten

Umsetzung Kommunikationsstruktur, Entscheidungsmanagement, Änderungsmanagement

Erstellen, Führen und Verfolgen der „Liste offener Punkte“ (Erledigungsüberwachung)

Analysieren und Bewerten der ordnungsgemäßen Nutzung des Projektkommunikationssystems durch die Projektbeteiligten (intern und extern)

Organisation und Kontrolle bei der Ablage im Projektkommunikationssystem

Mitwirken bei der Einbeziehung zu beteiligender Dritter bei der weiteren Projektrealisierung
Menge: 2500,000 Std

**01.02.0002 Qualitäten, Quantitäten**
Laufendes Analysieren und Bewerten der Leistungen der Planungsbeteiligten (BIM und nicht BIM)

Überprüfen der Ergebnisdokumentation der Planungsbeteiligten zu den einzelnen Leistungsphasen der Planung
Menge: 800,000 Std

**01.02.0003 Kosten und Finanzierung**
Überprüfen der Kostenschätzung der Objekt- und Fachplaner nach AKVS sowie Veranlassen erforderlicher Anpassungsmaßnahmen

Zusammenführen der Kostenschätzung der einzelnen Objekt- und Fachplaner zu einer Gesamt Kostenübersicht

Planen von Mittelbedarf und Mittelabfluss

Fortschreibung der projektspezifischen Kostenverfolgung (kontinuierlich)

Erstellung und kontinuierliche Fortschreibung einer untergliederten Kostenübersicht je Buchungskreis nach Vorgaben des AG
Menge: 600,000 Std

**01.02.0004 Termine, Kapazitäten und Logistik**
Fortschreiben des Terminrahmens

Überprüfen der Terminpläne, insbesondere auf Einhaltung des Terminrahmens

Terminsteuerung der Planung einschließlich Analyse und Bewertung der Terminfortschreibungen der Planungsbeteiligten
Menge: 300,000 Std

**01.02.0005 Verträge und Versicherungen**
Mitwirken bei der Durchsetzung von Vertragspflichten gegenüber den Beteiligten
Menge: 200,000 Std

### Abschnitt 02 BIM-Management

#### Unterabschnitt 02.01 Projektvorbereitung

**02.01.0001 Organisation, Information, Koordination und Dokumentation**
Abstimmung von ergänzenden AwF (Nachträgen) mit dem Planungsteam des AG für die AIA Donaubrücke Pfaffenstein

Erstellung projektspezifische AIA für die weiteren Planungen

Vorschlagen und Abstimmen der Kommunikationsstruktur des Informations-, Berichts- und Protokollwesens

Vorbereiten, Leiten/Durchführen und Dokumentieren von BIM-Besprechungen mit dem AG, BIM-G und BIM-K (intern und extern) im Rahmen des Testlaufes - BIM-Startgespräch

Organisation Teilmodelle: Anzahl, Zuständigkeit und Abgrenzung einzelner Teilmodelle

Aufstellen und entwickeln einer Ablagestruktur für alle BIM-relevanten Unterlagen in Abstimmung mit dem AG in einem bestehenden Projektkommunikationssystems und Abstimmen mit allen am Projekt beteiligten (intern und extern)
Menge: 65,000 Std

**02.01.0002 Qualitäten und Quantitäten**
Festlegung, Entwicklung und Dokumentation von Prüfkriterien für die BIM-Teilmodelle hinsichtlich Lage, Ausrichtung und weiterer für das Projekt wichtiger geometrischer Zwangsbedingungen

Festlegung, Entwicklung und Dokumentation von Prüfkriterien für die Kontrolle bzw. Abgleich hinsichtlich der geforderten Anforderungen und Datenqualität

Definition und Festlegung der BIM-Projektziele
Menge: 15,000 Std

**02.01.0003 Termine, Kapazitäten und Logistik**
Ergänzen des Rahmenterminplans mit BIM relevanten Terminen (Turnusdaten, Meilensteindaten, Zuarbeit Teilmodelle)
Menge: 10,000 Std

#### Unterabschnitt 02.02 Planung

**02.02.0001 Organisation, Information, Koordination und Dokumentation**
Zuarbeit und fortlaufende Abstimmung mit dem BIM-G bzgl. Erstellung und Aktualisierung des BAP, sowie zur Umsetzung der BIM-Methodik

Empfehlung für Freigaben des BAP und dessen Aktualisierungen

Vorbereiten, Leiten/Durchführen und Dokumentieren von regelmäßigen BIM-Besprechungen mit dem AG, BIM-G und BIM-K (intern und extern) in einem Rhythmus von 3 Wochen im Wechsel vor Ort und digital

Sicherstellung der übergeordneten BIM-Prozesse

Fortlaufende Organisation Teilmodelle: Anzahl, Zuständigkeit und Abgrenzung einzelner Teilmodelle

Ablagestruktur BIM überwachen/kontrollieren sowie Kontrolle der Dateibezeichnungen (Einhaltung der Namenskonvention gemäß AIA) und Verwaltung im laufenden Planungsprozess

Umsetzung Kommunikationsstruktur, Entscheidungsmanagement, Änderungsmanagement - BIM
Menge: 600,000 Std

**02.02.0002 Qualitäten, Quantitäten**
Projektbegleitende Kontrolle der BIM-Teilmodelle hinsichtlich Lage, Ausrichtung und weiterer für das Projekt wichtiger geometrischer Zwangsbedingungen (Turnusdaten alle 3 Wochen)

Projektbegleitende Kontrolle bzw. Abgleich hinsichtlich Vollständigkeit und der geforderten Anforderungen und Datenqualität (Turnusdaten alle 3 Wochen)

Projektbegleitende Empfehlungen an den AG hinsichtlich Ergreifung erforderlicher Maßnahmen zur Sicherstellung der BIM-Projektziele

Prüfung der Meilensteindaten hinsichtlich Vollständigkeit und der Datenqualität in BIM-technischer Hinsicht - Meilensteindaten zum Ende der Leistungsphase
Menge: 150,000 Std

**02.02.0003 Kosten und Finanzierung**
Kostenkontrolle, Fortschreibung Kosten hinsichtlich BIM (bei Nachträgen, Fortschreibung Kostenermittlung)
Menge: 50,000 Std

**02.02.0004 Termine, Kapazitäten und Logistik**
Laufende Kontrolle des Rahmenterminplans hinsichtlich BIM relevanter Termine (Turnusdaten, Meilensteindaten, Zuarbeit anderer Teilmodelle)
Menge: 50,000 Std

**02.02.0005 Verträge und Versicherungen**
Nachtragsmanagement hinsichtlich BIM

Mitwirken bei der Durchsetzung von Vertragspflichten (BIM-Bezogen) gegenüber den Beteiligten
Menge: 50,000 Std
